# Tegola americana

- Propiedad del archivo: CONSTRUNARIO
- Formato: FIEBDC-3/2012
- Programa: Construnario Versión 3.30
- Fecha de los precios: 28/02/2019
- Divisa: EUR

**C1501CHO_1103** Tegola americana
Presentamos la tegola americana, una nueva opción para tejados que puedes instalar tú mismo. Placas asfálticas para cubiertas inclinadas y fachadas; con autoprotección mineral, incluye un amplio abanico de colores.
