# Emulsiones e imprimaciones

- Propiedad del archivo: CONSTRUNARIO
- Formato: FIEBDC-3/2012
- Programa: Construnario Versión 3.30
- Fecha de los precios: 28/02/2019
- Divisa: EUR

**C1501CHO_1104** Emulsiones e imprimaciones
Utilizadas para la imprimación y preparación de superficies, como recubrimiento de muros y cimentaciones y protección de superficies en general. Disminuyen el riesgo de filtraciones aunque en sí mismos no garantizan la impermeabilización.
