# Revestimiento impermeabilizante

- Propiedad del archivo: CONSTRUNARIO
- Formato: FIEBDC-3/2012
- Programa: Construnario Versión 3.30
- Fecha de los precios: 28/02/2019
- Divisa: EUR

**C1501CHO_1105** Revestimiento impermeabilizante
Revestimiento impermeabilizante antigoteras de alta cobertura para la impermeabilización de terrazas y cubiertas.
