# Drenajes

- Propiedad del archivo: CONSTRUNARIO
- Formato: FIEBDC-3/2012
- Programa: Construnario Versión 3.30
- Fecha de los precios: 28/02/2019
- Divisa: EUR

**C1501CHO_1106** Drenajes
ChovaDREN es una membrana drenante nodular de polietileno de alta densidad (HDPE). Su principal aplicación es la protección de la impermeabilización y el drenaje de muros y soleras.
