# Membranas de poliuretano

- Propiedad del archivo: CONSTRUNARIO
- Formato: FIEBDC-3/2012
- Programa: Construnario Versión 3.30
- Fecha de los precios: 28/02/2019
- Divisa: EUR

**C1501CHO_1109** Membranas de poliuretano
Sistemas de impermeabilización líquida con resina de poliuretano por ser un material con elevadas cualidades para adaptarse a las limitaciones del edificio.
