# XPS poliestireno extruido

- Propiedad del archivo: CONSTRUNARIO
- Formato: FIEBDC-3/2012
- Programa: Construnario Versión 3.30
- Fecha de los precios: 01/03/2019
- Divisa: EUR

**C1501CHO_121** XPS poliestireno extruido
Paneles de poliestireno extruido (XPS) de estructura de celdas cerradas. Es una espuma rígida, aislante, de carácter termoplástico y de estructura celular cerrada. El poliestireno extruído (XPS) es el producto ideal para el aislamiento de edificios (cubiertas, fachadas, suelos), proporciona un aislamiento térmico óptimo contra el frío y el calor. Gracias al alto poder aislante del XPS los edificios son eficientes energéticamente, ya que permiten un gran ahorro de energía, manteniendo el máximo nivel de confort en su interior en cualquier época del año.
