# Lana de roca

- Propiedad del archivo: CONSTRUNARIO
- Formato: FIEBDC-3/2012
- Programa: Construnario Versión 3.30
- Fecha de los precios: 01/03/2019
- Divisa: EUR

**C1501CHO_124** Lana de roca
LAROC , la gama de ChovA de Lana de Roca, está compuesta por planchas rígidas de lana de roca hidrofugada de alta densidad, especialmente diseñadas para el aislamiento térmico y acústico de cubiertas deck. Paneles rígidos de espesor uniforme, constituidos de fibras de lana de roca aglutinadas con resina sintética termo-endurecida. Disponemos de diferentes tipos de espesores, con una conductividad térmica de 0,038 W/mK
