# Láminas viscoelásticas de alta densidad

- Propiedad del archivo: CONSTRUNARIO
- Formato: FIEBDC-3/2012
- Programa: Construnario Versión 3.30
- Fecha de los precios: 01/03/2019
- Divisa: EUR

**C1501CHO_1311** Láminas viscoelásticas de alta densidad
Láminas viscoelásticas de alta densidad. Recomendado para: - Soluciones de reducido espesor en obras de rehabilitación. - Aislamiento acústico en estructuras de chapa metálica. - Aislamiento acústico en sistemas de placa yeso laminado para cumplimiento del CTE.
