# Compuestos y paneles multicapa

- Propiedad del archivo: CONSTRUNARIO
- Formato: FIEBDC-3/2012
- Programa: Construnario Versión 3.30
- Fecha de los precios: 01/03/2019
- Divisa: EUR

**C1501CHO_1312** Compuestos y paneles multicapa
Compuestos multicapa formado por una lámina viscoelástica de alta densidad adherida a una fibra de poliéster, un fieltro textil, una lámina de polietileno o panel de lana de roca.
