# Láminas anti-impacto

- Propiedad del archivo: CONSTRUNARIO
- Formato: FIEBDC-3/2012
- Programa: Construnario Versión 3.30
- Fecha de los precios: 01/03/2019
- Divisa: EUR

**C1501CHO_1321** Láminas anti-impacto
Láminas de aislamiento acústico para evitar ruidos de pasos y caídas de objetos que sin transmitidos a los pisos adyacentes.
