# Bandas

- Propiedad del archivo: CONSTRUNARIO
- Formato: FIEBDC-3/2012
- Programa: Construnario Versión 3.30
- Fecha de los precios: 01/03/2019
- Divisa: EUR

**C1501CHO_1331** Bandas
Bandas idóneas para el aislamiento de ruido estructural , encuentros en tabiques de ladrillo con suelos, techos ..
