# Elastoband

- Propiedad del archivo: CONSTRUNARIO
- Formato: FIEBDC-3/2012
- Programa: Construnario Versión 3.30
- Fecha de los precios: 01/03/2019
- Divisa: EUR

**C1501CHO_1343** Elastoband
Banda bicapa autoadhesiva de poliolefina de alta resistencia unido a material viscoelástico de alta densidad.
