# Tacos de caucho

- Propiedad del archivo: CONSTRUNARIO
- Formato: FIEBDC-3/2012
- Programa: Construnario Versión 3.30
- Fecha de los precios: 01/03/2019
- Divisa: EUR

**C1501CHO_1344** Tacos de caucho
Amortiguador acústico de caucho con una canalización central, que permite poder fijarlo al soporte mediante arandela y tornillo.
