# Suspensiones de caucho

- Propiedad del archivo: CONSTRUNARIO
- Formato: FIEBDC-3/2012
- Programa: Construnario Versión 3.30
- Fecha de los precios: 01/03/2019
- Divisa: EUR

**C1501CHO_1345** Suspensiones de caucho
Amortiguador acústico de caucho adaptados a techos desmontables, a perfiles dentados o a perfilerias de 47 y 60 mm. Provisto de dispositivo de seguridad que evita el descuelgue del techo.
