# Separadores de caucho

- Propiedad del archivo: CONSTRUNARIO
- Formato: FIEBDC-3/2012
- Programa: Construnario Versión 3.30
- Fecha de los precios: 01/03/2019
- Divisa: EUR

**C1501CHO_1346** Separadores de caucho
Amortiguador acústico compuesto por una pieza de caucho y una escuadra metálica. Su diseño permite trabajar al sistema tanto a comprensión como a tracción.
