# chovASTAR - Sanibric

- Propiedad del archivo: CONSTRUNARIO
- Formato: FIEBDC-3/2012
- Programa: Construnario Versión 3.30
- Fecha de los precios: 01/03/2019
- Divisa: EUR

**C1501CHO_141** chovASTAR - Sanibric
Sanibric es una lámina impermeabilizante totalmente autoadhsiva para la impermeabilización de baños en suelos y paredes. Se trata de una lámina de máxima calidad de SBS adherida a un fieltro idóneo para un perfecto agarre del cemento cola en su instalación. Sanibric se utiliza como impermeabillización de suelos y paredes bajo el alicatado, gres, gresite, mortero,… en platos de ducha, cabinas de ducha, hidromasaje, jacuzzis, duchas de jardín…
