# chovASTAR - Impermeabilización de piscinas

- Propiedad del archivo: CONSTRUNARIO
- Formato: FIEBDC-3/2012
- Programa: Construnario Versión 3.30
- Fecha de los precios: 01/03/2019
- Divisa: EUR

**C1501CHO_144** chovASTAR - Impermeabilización de piscinas
Impermeable. Buena adherencia sobre los materiales de construcción más habituales. Resistente a los efectos de la intemperie y a los productos químicos utilizados en el tratamiento del agua de las piscinas. Evita la aparición de hongos y algas. Secado rápido.
