# chovASTAR - Aislamiento acústico

- Propiedad del archivo: CONSTRUNARIO
- Formato: FIEBDC-3/2012
- Programa: Construnario Versión 3.30
- Fecha de los precios: 01/03/2019
- Divisa: EUR

**C1501CHO_145** chovASTAR - Aislamiento acústico
ChovAIMPACT es una lámina de polietileno expandido no reticulado de celdas cerradas de alta calidad, obtenida mediante un proceso de extrusión directa. Este producto, de espesor reducido, es el más adecuado para el aislamiento acústico a ruido de impacto bajo tarima flotante. La gama HOME facilita la venta en unidades pequeñas. La opción Parquet es la más adecuada para instalar bajo tarima flotante.
