# chovASTAR - protector de muros enterrados

- Propiedad del archivo: CONSTRUNARIO
- Formato: FIEBDC-3/2012
- Programa: Construnario Versión 3.30
- Fecha de los precios: 01/03/2019
- Divisa: EUR

**C1501CHO_1421** chovASTAR - protector de muros enterrados
Producto líquido denso formado por betunes, resinas y cargas minerales en disolución acuosa. Una vez seco forma una barrera impermeabilizante. El producto está recomendado como capa de protección frente a la humedad y filtraciones en muros enterrados.
