# chovASTAR - impermeabilizante transparente de paredes

- Propiedad del archivo: CONSTRUNARIO
- Formato: FIEBDC-3/2012
- Programa: Construnario Versión 3.30
- Fecha de los precios: 01/03/2019
- Divisa: EUR

**C1501CHO_1422** chovASTAR - impermeabilizante transparente de paredes
ChovASTAR® impermeabilizante de paredes transparente es un producto indicado especialmente para evitar la absorción del agua a través de fachadas de cara vista, piedra y hormigón, y la consiguiente aparición de manchas a causa de la humedad. Además, protege la superficie de agentes externos. No forma película, penetra en profundidad y no amarillea ni envejece con el tiempo.
