# ChovASTAR - Malla

- Propiedad del archivo: CONSTRUNARIO
- Formato: FIEBDC-3/2012
- Programa: Construnario Versión 3.30
- Fecha de los precios: 01/03/2019
- Divisa: EUR

**C1501CHO_1432** ChovASTAR - Malla
ChovASTAR® mlla y banda de refuerzo son productos formados por fibra de vidrio para utilizar como armadura de refuerzo para pinturas impermeabilizantes y demás impermeabilizantes líquidos de la gama ChovASTAR. Están disponibles en formato de 10×1 y 10×0,25.
