# RAPID BRIC - Cinta impermeabilizante autoadhesiva

- Propiedad del archivo: CONSTRUNARIO
- Formato: FIEBDC-3/2012
- Programa: Construnario Versión 3.30
- Fecha de los precios: 01/03/2019
- Divisa: EUR

**C1501CHO_1433** RAPID BRIC - Cinta impermeabilizante autoadhesiva
ChovASTAR RAPID BRIC es una cinta asfáltica impermeabilizante autoadhesiva de aplicación sin fuego. Está recomendada tanto para reparaciones de cubiertas de aluminio, refuerzos de impermeabilización de cubiertas, sellado de juntas y solapes, como para la protección de elementos constructivos, ladrillo, metal, hormigón, etc. Uso interior y exterior.
