# ChovASTAR - Reflectante térmico

- Propiedad del archivo: CONSTRUNARIO
- Formato: FIEBDC-3/2012
- Programa: Construnario Versión 3.30
- Fecha de los precios: 01/03/2019
- Divisa: EUR

**C1501CHO_1434** ChovASTAR - Reflectante térmico
ChovASTAR® impermeabilizante protector térmico es un producto impermeabilizante denso de base acrílica de color blanco, con aditivos que reflejan un 75% los rayos de sol, protegiendo su terraza de las altas temperaturas.
