# ChovASTAR - Impermeabilizante antigoteras no fibratado

- Propiedad del archivo: CONSTRUNARIO
- Formato: FIEBDC-3/2012
- Programa: Construnario Versión 3.30
- Fecha de los precios: 01/03/2019
- Divisa: EUR

**C1501CHO_1435** ChovASTAR - Impermeabilizante antigoteras no fibratado
ChovASTAR® impermeabilizante antigoteras no fibratado es un producto impermeabilizante denso de base acrílica disponible en varios colores y tamaños. Está recomendado para aplicar como acabado exterior en terrazas de uso visitable como protección frente a la humedad y la lluvia.
