# ChovASTAR - Lámina autoadhesiva gránulo

- Propiedad del archivo: CONSTRUNARIO
- Formato: FIEBDC-3/2012
- Programa: Construnario Versión 3.30
- Fecha de los precios: 01/03/2019
- Divisa: EUR

**C1501CHO_1436** ChovASTAR - Lámina autoadhesiva gránulo
ChovASTAR® lámina autoadhesiva gránulo es una lámina asfáltica impermeabilizante de fácil instalación para cubiertas inclinadas y pérgolas de madera. Por su acabado en gránulo rojo o pizarra gris es idónea tanto para decorar como proteger su cubierta frente a la humedad y la lluvia.
