# ChovASTAR - Preparador de superficies

- Propiedad del archivo: CONSTRUNARIO
- Formato: FIEBDC-3/2012
- Programa: Construnario Versión 3.30
- Fecha de los precios: 01/03/2019
- Divisa: EUR

**C1501CHO_1438** ChovASTAR - Preparador de superficies
ChovASTAR® preparador de superficies a impermeabilizar es un producto líquido formado por resinas y betunes en disolución acuosa. Por su rápido tiempo de secado, es un producto ideal para preparar la superficie de terrazas y paredes antes de la instalación de una lámina autoadhesiva impermeabilizante (Politaber Autoadhesiva roja/gris o Sanibric).
