# chovASTAR - cola aislamiento

- Propiedad del archivo: CONSTRUNARIO
- Formato: FIEBDC-3/2012
- Programa: Construnario Versión 3.30
- Fecha de los precios: 01/03/2019
- Divisa: EUR

**C1501CHO_1461** chovASTAR - cola aislamiento
Adhesivo de contacto por cloropreno de base solvente, con gran rapidez de secado y corto tiempo abierto.
