# chovASTAR - cola poliestireno extruido

- Propiedad del archivo: CONSTRUNARIO
- Formato: FIEBDC-3/2012
- Programa: Construnario Versión 3.30
- Fecha de los precios: 01/03/2019
- Divisa: EUR

**C1501CHO_1462** chovASTAR - cola poliestireno extruido
Adhesivo de contacto en base caucho SBS y resinas sintéticas con disolventes orgánicos qeu no atacan el poliestireno.
