# choASTAR - cola adhesivo poliestireno/tejas

- Propiedad del archivo: CONSTRUNARIO
- Formato: FIEBDC-3/2012
- Programa: Construnario Versión 3.30
- Fecha de los precios: 01/03/2019
- Divisa: EUR

**C1501CHO_1463** choASTAR - cola adhesivo poliestireno/tejas
Espuma-Adhesivo para la adherir el poliestireno extruido o para la fijación de teja lista para su uso. Fijación ultrarápida de tejas, sustituye al mortero; perfecto pegado de tejas a todos los soportes; hormigón, ladrillos, metal, madera, chapas de aislamiento. Especial para poliestireno extruido, expandido, espuma rígida y moquetas rurales. Buena resistencia al envejecimiento. Resistente a las acciones del viento, hielo y calor.
