# Caja mural EL 3 piezas con placa de montaje 600x1012x373 - de Rittal

- Propiedad del archivo: CONSTRUNARIO
- Formato: FIEBDC-3/2012
- Programa: Construnario Versión 3.51
- Fecha de los precios: 07/03/2019
- Divisa: EUR

**EL2261605** u Caja mural EL 3 piezas con placa de montaje 600x1012x373 - de Rittal
RITTAL Caja mural EL 3 piezas con placa de montaje 600x1012x373 Óptima accesibilidad mediante pieza basculante. Material: -Pieza mural y basculante: chapa de acero 1,5mm. -Cristal: cristal de seguridad monocapa 3mm. Superficie: Texturizada. Color: -Pieza mural y basculante: RAL 7035. -Puerta transparente: RAL 7035/7015 (gris). Grado de protección: IP 55 según EN 60 529. Unidad de envase: -Pieza mural. -Pieza basculante con retícula de 25mm. en el marco frontal y posterior. -Puerta transparente de diseño. -Empuñadura Confort Mini en 3 - 15UA. -Empuñadura Confort y cierre de 2 puntos en 18 - 21UA. -Incl. cierre de seguridad 3524 E. -Unidad de envase específica para cada producto. Código EAN: 4028177324367 Código eCl@ss 4.1: 27180101 Código eCl@ss 5.1: 27180204 Código eCl@ss 6.0: 27180204 Código eCl@ss 7.0: 27180208 Código eCl@ss 8.0: 27180208 Código ETIM 3.0: EC000058 Código ETIM 4.0: EC002500 Código ETIM 5.0: EC002500 Código ETIM 6.0: EC002500
