# Caja mural AE con guías 600x600x350 - de Rittal

- Propiedad del archivo: CONSTRUNARIO
- Formato: FIEBDC-3/2012
- Programa: Construnario Versión 3.51
- Fecha de los precios: 07/03/2019
- Divisa: EUR

**DK-AE7643000** u Caja mural AE con guías 600x600x350 - de Rittal
RITTAL Caja mural AE con guías 600x600x350 Caja mural para pequeñas redes con elevado grado de protección Material: Caja: chapa de acero Superficie: -Armario: texturizado -Guías perfil:galvanizada Color: RAL 7035 Grado de protección: Con placa entrada de cables para presaestopas IP 55 según EN 60 529 Unidad de envase: -Caja con puerta abisagrada -Bisagras de la puerta intercambiables de izquierda a derecha -Cierre de aldabilla y bombín de doble paletón -Placa entrada de cables con escobilla para la entrada de cables a través del suelo de la caja Aprobaciones: (excepto AE con marco extraíble) -UL -CSA -Lloyds Register of Shipping -Bureau Veritas -TÜV -VDE -Germanischer Lloyd Código EAN: 4028177147034 Código eCl@ss 4.1: 27180101 Código eCl@ss 5.1: 27180204 Código eCl@ss 6.0: 27180204 Código eCl@ss 7.0: 27180208 Código eCl@ss 8.0: 27180208 Código ETIM 3.0: EC000058 Código ETIM 4.0: EC002500 Código ETIM 5.0: EC002500 Código ETIM 6.0: EC002500
