# Sistemas de ensamblaje TS8 600x1600x500 - de Rittal

- Propiedad del archivo: CONSTRUNARIO
- Formato: FIEBDC-3/2012
- Programa: Construnario Versión 3.51
- Fecha de los precios: 05/03/2019
- Divisa: EUR

**TS8665500** u Sistemas de ensamblaje TS8 600x1600x500 - de Rittal
RITTAL Sistemas de ensamblaje TS8 600x1600x500 Material: -Armazón de armario, techo, dorsal y entradas de cables: chapa de acero, 155 mm -Puerta: chapa de acero, 2,0 mm -Placa de montaje: chapa de acero, 3,0 mm Superficie: -Armazón del armario: imprimación por inmersión, exterior texturizado, pintura extructurada -Placa de montaje y entradas de cables: galvanizada Color: RAL 7035 Grado de protección: IP 55 según EN 60 529. cumple NEMA 12 Unidad de envase: -Armazón de armario con puerta(s), bombín de doble paletón 3 mm -Placa de montaje -Entradas de cables -Dorsal -Chapa de techo -4 cáncamos de transporte Aprobaciones: -UL -CSA -TÜV -Russian Maritime Register of Shipping -TÜV Mark -Lloyds Register of Shipping -Bureau Veritas -VDE -Germanischer Lloyd Código EAN: 4028177386655 Código eCl@ss 4.1: 27180101 Código eCl@ss 5.1: 27180101 Código eCl@ss 6.0: 27180101 Código eCl@ss 7.0: 27180101 Código eCl@ss 8.0: 27180101 Código ETIM 3.0: EC000261 Código ETIM 4.0: EC000261 Código ETIM 5.0: EC000261 Código ETIM 6.0: EC000261
