# Sistemas de ensamblaje TS8 600x2000x800 - de Rittal

- Propiedad del archivo: CONSTRUNARIO
- Formato: FIEBDC-3/2012
- Programa: Construnario Versión 3.51
- Fecha de los precios: 05/03/2019
- Divisa: EUR

**TS8438510** u Sistemas de ensamblaje TS8 600x2000x800 - de Rittal
RITTAL Sistemas de ensamblaje TS8 600x2000x800 Material: -Armazón del armario: chapa de acero de 1,5 mm -Marco frontal: perfiles de aluminio extrusionado con cantoneras de cinc fundidas a presión -Puerta dorsal: chapa de acero de 2 mm -Techo y entradas de cables: chapa de acero de 1,5 mm -Perfiles de adaptación: aluminio Superficie: -Armazón del armario: imprimación por inmersión -Techo y puerta dorsal: imprimación por inmersión, exterior texturizado, pintura estructurada -Marco frontal: texturizado -Chapas de suelo: galvanizada Color: RAL 7035 Unidad de envase: -Armazón del armario -Bastidor frontal (bisagras a derecha, ángulo de abertura 130º, fijadas a la izquierda por vaivenes de bola mecánicos) -Puerta dorsal (bisagras a derecha, intercambiables a izquierda) -Techo -Perfiles de adaptación -Entradas de cables Aprobaciones: -UL -cUL Código EAN: 4028177236349 Código eCl@ss 4.1: 27180101 Código eCl@ss 5.1: 27180101 Código eCl@ss 6.0: 27180101 Código eCl@ss 7.0: 27180101 Código eCl@ss 8.0: 27180101 Código ETIM 3.0: EC000261 Código ETIM 4.0: EC000261 Código ETIM 5.0: EC000261 Código ETIM 6.0: EC000261
