# Sistemas de ensamblaje TS8 800x2000x600 acero inoxidable - de Rittal

- Propiedad del archivo: CONSTRUNARIO
- Formato: FIEBDC-3/2012
- Programa: Construnario Versión 3.51
- Fecha de los precios: 05/03/2019
- Divisa: EUR

**TSE8450680** u Sistemas de ensamblaje TS8 800x2000x600 acero inoxidable - de Rittal
RITTAL Sistemas de ensamblaje TS8 800x2000x600 acero inoxidable Unidad de envase: -Armazón de armario con puerta, cierre de doble paletón de 3 mm -Chapa de techo -Chapa de suelo -Dorsal -Placa de montaje -4 cáncamos de transporte NEMA 4X: Material: -Armazón de armario, techo, suelo, dorsal: acero inoxidable 1.4301 (AISI 304), 1,5 mm -Puerta: acero inoxidable 1.4301 (AISI 304), 2,0 mm -Placa de montaje: acero inoxidable 1.4301 (AISI 304)3,0 mm Superficie: -Armazón del armario: desnuda -Puerta, techo, suelo, dorsal: exterior pulimentada, grano 400 -Placa de montaje: galvanizada NEMA 4: Material: -Armazón de armario, techo, suelo, dorsal: chapa de acero pintada, 1,5 mm -Puerta: chapa de acero, pintada, 2,0 mm -Placa de montaje: chapa de acero, 3,0 mm Superficie: -Armazón del armario: puerta, techo, suelo, dorsal: imprimación por inmersión y texturizado, pintura estructurada -Placa de montaje: galvanizada Color: RAL 7035 Código EAN: 4028177602526 Código eCl@ss 4.1: 27180101 Código eCl@ss 5.1: 27180101 Código eCl@ss 6.0: 27180101 Código eCl@ss 7.0: 27180101 Código eCl@ss 8.0: 27180101 Código ETIM 3.0: EC000261 Código ETIM 4.0: EC000261 Código ETIM 5.0: EC000261 Código ETIM 6.0: EC000261
