# Sistemas de ensamblaje TS8 800x2000x600 - de Rittal

- Propiedad del archivo: CONSTRUNARIO
- Formato: FIEBDC-3/2012
- Programa: Construnario Versión 3.51
- Fecha de los precios: 05/03/2019
- Divisa: EUR

**TS8613860** u Sistemas de ensamblaje TS8 800x2000x600 - de Rittal
RITTAL Sistemas de ensamblaje TS8 800x2000x600 TS8 para zonas de riesgo sísmico 1, 2 y 3 según Bellcore Con zócalo, altura 100 mm, con una carga de 125 kg distribuida uniformemente sobre la placa de montaje TS 8 para zonas sísmicas 4 según Bellcore Equipados con: -Juego para zonas con riesgo sísmico y -Zócalo para zonas con riesgo sísmico, con una carga de 450 kg distribuida uniformemente sobre la placa de montaje Atención: Estas ejecuciones han sido ensayadas y cumplen los requisitos según Telcordia GR-63-CORE. Deben tomarse como comparativas para instalaciones propias, ya que no es posible realizar una certificación de cajas vacías. Material: Chapa de acero Superficie: Galvanizada Unidad de envase: -2 riostras laterales,abajo -2 perfiles entramados respectivamente, laterales -8 cartabones -Fijación y refuerzo de placas de montaje incl. material de fijación Código EAN: 4028177413580 Código eCl@ss 4.1: 27188101 Código eCl@ss 5.1: 27189234 Código eCl@ss 6.0: 27189234 Código eCl@ss 7.0: 27189261 Código eCl@ss 8.0: 27189261 Código ETIM 3.0: EC000318 Código ETIM 4.0: EC002620 Código ETIM 5.0: EC002620 Código ETIM 6.0: EC002620
