# Armarios para regletas bajo carga - altura 2000mm - de Rittal

- Propiedad del archivo: CONSTRUNARIO
- Formato: FIEBDC-3/2012
- Programa: Construnario VersiĆ³n 3.51
- Fecha de los precios: 11/01/2016
- Divisa: EUR

| Código | Descripción |
|---|---|
| C1004RIT-104308 | Armarios para regletas bajo carga - altura 2000mm - de Rittal |
