# Sistemas de ensamblaje TS8 200x2000x800 - de Rittal

- Propiedad del archivo: CONSTRUNARIO
- Formato: FIEBDC-3/2012
- Programa: Construnario Versión 3.51
- Fecha de los precios: 05/03/2019
- Divisa: EUR

**SV9670208** u Sistemas de ensamblaje TS8 200x2000x800 - de Rittal
RITTAL Sistemas de ensamblaje TS8 200x2000x800 Material: -Chapa de acero Superficie: -Armazón del armario: imprimación por inmersión -Techo, dorsal, placa frontal, entradas de cables: imprimación por inmersión, exterior texturizado, pintura estructurada Color: RAL 7035 Grado de protección: Hasta IP 55 Unidad de envase: -Armazón de armario -Placa frontal -Techo -Dorsal -Chapa de suelo Ensayo: -Ensayo de tipo según IEC 61 439-1/-2 -IEC 61 641 Código EAN: 4028177574939 Código eCl@ss 4.1: 27188101 Código eCl@ss 5.1: 27370301 Código eCl@ss 6.0: 27370301 Código eCl@ss 7.0: 27180101 Código eCl@ss 8.0: 27180101 Código ETIM 3.0: EC000550 Código ETIM 4.0: EC000268 Código ETIM 5.0: EC000268 Código ETIM 6.0: EC000268
