# Sistemas de armarios individuales SE8 800x2000x400 - de Rittal

- Propiedad del archivo: CONSTRUNARIO
- Formato: FIEBDC-3/2012
- Programa: Construnario Versión 3.51
- Fecha de los precios: 05/03/2019
- Divisa: EUR

**SE5832500** u Sistemas de armarios individuales SE8 800x2000x400 - de Rittal
RITTAL Sistemas de armarios individuales SE8 800x2000x400 El sistema de armarios individuales se basa en la plataforma TS 8 y sustituye la serie de armarios ES 5000 Material: -Armario: chapa de acero, 1,5 mm -Puerta: chapa de acero, 2,0 mm -Dorsal y entradas de cables: chapa de acero, 1,5 mm -Placa de montaje: chapa de acero, 3,0 mm Superficie: -Caja, puerta o puerta doble y dorsal: imprimación por inmersión, exterior texturizado, pintura estructurada -Placa de montaje y entradas de cables: galvanizada Color: RAL 7035 Grado de protección: IP 55 según EN 60 529, cumple NEMA 12 Unidad de envase: -Armario con puerta (s), bombín de doble paletón -Bisagras intercambiables de derecha a izquierda en armarios de una puerta -Placa de montaje -Entradas de cables -.Dorsal (de dos piezas en anchuras a partir de 1600 mm), desatornillable Atención: Los accesorios clasificados en "ES" únicamente pueden utilizarse en armarios individuales de la serie ES 5000 Código EAN: 4028177666450 Código eCl@ss 4.1: 27180101 Código eCl@ss 5.1: 27180101 Código eCl@ss 6.0: 27180101 Código eCl@ss 7.0: 27180101 Código eCl@ss 8.0: 27180101 Código ETIM 3.0: EC000261 Código ETIM 4.0: EC000261 Código ETIM 5.0: EC000261 Código ETIM 6.0: EC000261
