# Ventana perfil 30, 800x700x270 - de Rittal

- Propiedad del archivo: CONSTRUNARIO
- Formato: FIEBDC-3/2012
- Programa: Construnario Versión 3.51
- Fecha de los precios: 19/03/2019
- Divisa: EUR

**FT2735560** u Ventana perfil 30, 800x700x270 - de Rittal
Para cubrir instrumentos de indicación y mando o escotaduras y como protección contra suciedad y líquidos, así como contra accesos no autorizados. Compuesta por los siguientes 2 componentes: 1. Marco base: ·Sus dimensiones permiten atornillarlo con facilidad a la puerta (puede utilizarse el marco tubular de la puerta como plantilla de taladros). ·Ajustable en altura. ·Proporciona estabilidad a la escotadura de la puerta. ·Oculta el canto cortado. ·Con el tejadillo -no se deposita suciedad sobre la junta, -no puede extraerse el cristal, -no penetra suciedad ni líquidos por la parte posterior al abrirla. ·Perfil de bastidor con 30 o 60 mm de altura 2. Cristal: ·Cristal de seguridad monocapa: -elevada resistencia a disolventes y golpes, -antiestático, -en caso de rotura escaso peligro de provocar heridas. ·Cierre de aldabilla con bombin de doble paletón, intercambiable por bombines de cierre, ejecución A y cilindro medio en el sistema de cierre Ergoform-S (no en FT 2735.500 y .560). ·Bisagra con ángulo de abertura de 180º de fácil montaje. Material: Perfiles de aluminio extrusionado con cantoneras de cinc fundido a presión y cristal de seguridad monocapa. Superficie: -Marco base: texturizado en RAL 7035 -Bisagras y perfil de cierre: anodizado, natural Grado de protección: IP 54 según EN 60 529 Código EAN: 4028177476332 Código eCl@ss 4.1: 27188101 Código eCl@ss 5.1: 27182301 Código eCl@ss 6.0: 27182301 Código eCl@ss 7.0: 27182301 Código eCl@ss 8.0: 27182301 Código ETIM 3.0: EC000456 Código ETIM 4.0: EC002527 Código ETIM 5.0: EC002527 Código ETIM 6.0: EC002527
