# Cajón 200x800 - de Rittal

- Propiedad del archivo: CONSTRUNARIO
- Formato: FIEBDC-3/2012
- Programa: Construnario Versión 3.51
- Fecha de los precios: 19/03/2019
- Divisa: EUR

**TS8801915** u Cajón 200x800 - de Rittal
Para ratón y teclado con una anchura máx. de 500/700 mm. El elevado grado de protección se mantiene incluso con el cajón abierto. Bombín de doble paletón de serie intercambiable por bombines de cierre de 27 mm, ejecución A, maneta de plástico, ejecución B y empuñadura, ejecución B. Material: Chapa de acero Color: RAL 7035 Unidad de envase: Incluye tapa y material de fijación. Adicionalmente se precisa: Perfiles de separación para TS Accesorios: -Bombines de cierre de 27 mm, ejecución A -Maneta plástica, ejecución B -Empuñaduras, ejecución B Código EAN: 4028177258907 Código eCl@ss 4.1: 27188101 Código eCl@ss 5.1: 27189219 Código eCl@ss 6.0: 27189219 Código eCl@ss 7.0: 27182290 Código eCl@ss 8.0: 27189261 Código ETIM 3.0: EC000456 Código ETIM 4.0: EC002620 Código ETIM 5.0: EC002620 Código ETIM 6.0: EC002620
