# Retentor chapa abisagrada - de Rittal

- Propiedad del archivo: CONSTRUNARIO
- Formato: FIEBDC-3/2012
- Programa: Construnario Versión 3.51
- Fecha de los precios: 19/03/2019
- Divisa: EUR

**TS8801260** u Retentor chapa abisagrada - de Rittal
RITTAL Accesorios para armarios Puertas/Cierres TS8, retentor para tapa, con bisagras arriba 5 posiciones de retícula hasta el ángulo máx. de abertura de aprox. 85º. Material: Chapa de acero Superficie: Galvanizada Código EAN: 4028177319165 Código eCl@ss 4.1: 27188101 Código eCl@ss 5.1: 27189210 Código eCl@ss 6.0: 27189210 Código eCl@ss 7.0: 27189234 Código eCl@ss 8.0: 27189261 Código ETIM 3.0: EC000456 Código ETIM 4.0: EC002620 Código ETIM 5.0: EC002620 Código ETIM 6.0: EC002620
