# Tapa con bisagras 1200x300mm - de Rittal

- Propiedad del archivo: CONSTRUNARIO
- Formato: FIEBDC-3/2012
- Programa: Construnario Versión 3.51
- Fecha de los precios: 19/03/2019
- Divisa: EUR

**TS8801250** u Tapa con bisagras 1200x300mm - de Rittal
Para montaje de elementos de mando e indicación, en combinación con la configuración frontal modular la viga de protección TS. Material: Chapa de acero, 2 mm Color: RAL 7035 Unidad de envase: Incl. bisagras, cierres de aldabilla con bombín de doble paletón y material de fijación. Atención: No en combinación con el módulo superpuesto para TS Accesorios: -Retentor para tapa, con bisagras arriba -Bombines de cierre ejecución A -Viga de protección para TS Código EAN: 4028177319226 Código eCl@ss 4.1: 27188101 Código eCl@ss 5.1: 27189210 Código eCl@ss 6.0: 27189210 Código eCl@ss 7.0: 27189234 Código eCl@ss 8.0: 27189260 Código ETIM 3.0: EC000456 Código ETIM 4.0: EC002617 Código ETIM 5.0: EC002617 Código ETIM 6.0: EC002617
