# Juego/ampliación IP 41 F. placa front - de Rittal

- Propiedad del archivo: CONSTRUNARIO
- Formato: FIEBDC-3/2012
- Programa: Construnario Versión 3.51
- Fecha de los precios: 19/03/2019
- Divisa: EUR

**SV9672386** u Juego/ampliación IP 41 F. placa front - de Rittal
Juego de ampliación IP 4X para pantallas frontales inferiores Código EAN: 4028177697287 Código eCl@ss 4.1: 27188101 Código eCl@ss 5.1: 27189217 Código eCl@ss 6.0: 27189217 Código eCl@ss 7.0: 27182290 Código eCl@ss 8.0: 27142423 Código ETIM 3.0: EC000456 Código ETIM 4.0: EC000269 Código ETIM 5.0: EC000269 Código ETIM 6.0: EC000456
