# Placa frontal IP 54 arriba - de Rittal

- Propiedad del archivo: CONSTRUNARIO
- Formato: FIEBDC-3/2012
- Programa: Construnario Versión 3.51
- Fecha de los precios: 19/03/2019
- Divisa: EUR

**SV9672328** u Placa frontal IP 54 arriba - de Rittal
Como cierre superior si se utilizan puertas parciales. Código EAN: 4028177697386 Código eCl@ss 4.1: 27188101 Código eCl@ss 5.1: 27189210 Código eCl@ss 6.0: 27189210 Código eCl@ss 7.0: 27182290 Código eCl@ss 8.0: 27142423 Código ETIM 3.0: EC000456 Código ETIM 4.0: EC000269 Código ETIM 5.0: EC000269 Código ETIM 6.0: EC000456
