# Listón de montaje perforado 800x698mm - de Rittal

- Propiedad del archivo: CONSTRUNARIO
- Formato: FIEBDC-3/2012
- Programa: Construnario Versión 3.51
- Fecha de los precios: 19/03/2019
- Divisa: EUR

**SV9671208** u Listón de montaje perforado 800x698mm - de Rittal
Para montaje posterior a puertas parciales SV-TS. Los listones de montaje perforados poseen una retícula de 25 mm y pueden utilizarse para el montaje individualizado en la parte posterior de la puerta, por ej. para canaletas de cables, soporte de manguera, etc. Diámetro del taladro del listón: 4,5 mm Material: Chapa de acero, 1 mm Superficie: Galvanizada Unidad de envase: Incluye material de fijación Código EAN: 4028177619630 Código eCl@ss 4.1: 27188101 Código eCl@ss 5.1: 27189217 Código eCl@ss 6.0: 27189217 Código eCl@ss 7.0: 27182290 Código eCl@ss 8.0: 27400501 Código ETIM 3.0: EC000456 Código ETIM 4.0: EC000386 Código ETIM 5.0: EC000386 Código ETIM 6.0: EC000386
