# Puerta parcial anxal 800x400 mm - de Rittal

- Propiedad del archivo: CONSTRUNARIO
- Formato: FIEBDC-3/2012
- Programa: Construnario Versión 3.51
- Fecha de los precios: 19/03/2019
- Divisa: EUR

**SV9672184** u Puerta parcial anxal 800x400 mm - de Rittal
Bisagras a elección a derecha o izquierda. Código EAN: 4028177697812 Código eCl@ss 4.1: 27188101 Código eCl@ss 5.1: 27189217 Código eCl@ss 6.0: 27189217 Código eCl@ss 7.0: 27182290 Código eCl@ss 8.0: 27182204 Código ETIM 3.0: EC000456 Código ETIM 4.0: EC000747 Código ETIM 5.0: EC000747 Código ETIM 6.0: EC000747
