# Soporte para viga de protección - de Rittal

- Propiedad del archivo: CONSTRUNARIO
- Formato: FIEBDC-3/2012
- Programa: Construnario Versión 3.51
- Fecha de los precios: 18/03/2019
- Divisa: EUR

**TS8801000** u Soporte para viga de protección - de Rittal
Para atornillar en el perfil vertical del TS 8. Las vigas de protección se insertan de forma sencilla. Material: Chapa de acero Superficie: Galvanizada Unidad de envase: Incl. tornillos de fijación Código EAN: 4028177516977 Código eCl@ss 4.1: 27188101 Código eCl@ss 5.1: 27189234 Código eCl@ss 6.0: 27189234 Código eCl@ss 7.0: 27189234 Código eCl@ss 8.0: 27189261 Código ETIM 3.0: EC000747 Código ETIM 4.0: EC002620 Código ETIM 5.0: EC002620 Código ETIM 6.0: EC002620
