# Puerta con cierre y adyacente para TS, TS IT, SE - de Rittal

- Propiedad del archivo: CONSTRUNARIO
- Formato: FIEBDC-3/2012
- Programa: Construnario Versión 3.51
- Fecha de los precios: 18/03/2019
- Divisa: EUR

**TS8611300** u Puerta con cierre y adyacente para TS, TS IT, SE - de Rittal
Cuando, por ej. en salidas de emergencia deban instalarse dos puertas de 400 mm en lugar de una de 800 mm. Código EAN: 4028177231597 Código eCl@ss 4.1: 27188101 Código eCl@ss 5.1: 27182203 Código eCl@ss 6.0: 27182203 Código eCl@ss 7.0: 27182290 Código eCl@ss 8.0: 27189266 Código ETIM 3.0: EC000747 Código ETIM 4.0: EC002626 Código ETIM 5.0: EC002626 Código ETIM 6.0: EC002626
