# Adaptador empuñadura para puerta TS - de Rittal

- Propiedad del archivo: CONSTRUNARIO
- Formato: FIEBDC-3/2012
- Programa: Construnario Versión 3.51
- Fecha de los precios: 18/03/2019
- Divisa: EUR

**TS8611080** u Adaptador empuñadura para puerta TS - de Rittal
El adaptador compensa la inclinación de diseño del perfil de la puerta y permite así el montaje de la empuñadura Confort. Material: Plástico Unidad de envase: -1 placa de adaptación -1 prolongación para tracción -2 tornillos de fijación Código EAN: 4028177211933 Código eCl@ss 4.1: 27188101 Código eCl@ss 5.1: 27182203 Código eCl@ss 6.0: 27182203 Código eCl@ss 7.0: 27182290 Código eCl@ss 8.0: 27189266 Código ETIM 3.0: EC000747 Código ETIM 4.0: EC002626 Código ETIM 5.0: EC002626 Código ETIM 6.0: EC002626
