# Puerta transparente aluminio 800x2200 - de Rittal

- Propiedad del archivo: CONSTRUNARIO
- Formato: FIEBDC-3/2012
- Programa: Construnario Versión 3.51
- Fecha de los precios: 18/03/2019
- Divisa: EUR

**FT8610825** u Puerta transparente aluminio 800x2200 - de Rittal
Puerta transparente para TS 8, en lugar de puerta de chapa de acero o dorsal. Código EAN: 4028177693876 Código eCl@ss 4.1: 27188101 Código eCl@ss 5.1: 27182201 Código eCl@ss 6.0: 27182201 Código eCl@ss 7.0: 27182290 Código eCl@ss 8.0: 27182204 Código ETIM 3.0: EC000747 Código ETIM 4.0: EC000747 Código ETIM 5.0: EC000747 Código ETIM 6.0: EC000747
